# 2026 Baugrunduntersuchungen BW09024_09023
Angebotsaufforderung (GAEB 90, DA83)
Währung: EUR
Auftraggeber: Autobahn GmbH des Bundes

## Baugrunduntersuchungen BW 09024 und 0902
Datum: 03.06.26

### Abschnitt 00 Schwarzbacher Brücke u. Wangenheimsteg

#### Unterabschnitt 00.01 B. Grundleistungen

**00.01.0001 Teil A: Geotechnischer Bericht**
Erstellen eines Geotechnischen Berichts mit
Gründungsempfehlung nach Leistungsbeschreibung.
Bauwerk: Schwarzbacher Brücke (ASB-Nr. 3545015, iBW-Nr.
09024).
(weitere Details ergeben sich aus Kapitel D.1)
Menge: 1,000 Psch

**00.01.0002 Teil A: Geotechnischer Bericht**
Erstellen eines Geotechnischen Berichts mit
Gründungsempfehlung nach Leistungsbeschreibung.
Bauwerk: Wangenheimsteg (ASB-Nr. 3545014, iBW-Nr.
09023).
(weitere Details ergeben sich aus Kapitel D.1)
Menge: 1,000 Psch

#### Unterabschnitt 00.02 C.1 Besondere Ingenieurleistungen

**00.02.0001 Beschaffung von Bestandsunterlagen**
Einholen von Stellungnahmen und Zusammenstellen von
vorhandenen speziellen Unterlagen bei Dritten gemäß
Leistungsbeschreibung,, soweit für die Aufgabenstellung
und die Region erforderlich:
-  Geologische Dienste,
-  Wasserbehörden,
-  Wasser- und Schifffahrtsamt,
-  Bergbautreibende,
-  Spartenbetreiber,
-  Unterlagen zu Bestandsbauwerken,
-  Altlastenkataster,
-  Naturschutzbehörde,
-  Luftbilder,
-  Subrosionskataster,
-  Vorhandene Aufschlüsse,
-  Betreiber von noch betriebenen bzw. ehemaligen
Deponien,
-  Gefahrenhinweiskarten, etc.
Menge: 1,000 Psch

**00.02.0002 Konzept der Aufschlussarbeiten**
Schriftliche Erläuterung für das Konzept der
Aufschlussarbeiten:
Erstellen eines Erläuterungsberichts zum erforderlichen
Aufschlusskonzept
(weitere Details ergeben sich aus Kapitel D.2)
Menge: 1,000 Psch

**00.02.0003 Vorbereitung der Vergabe der Aufschlussarbeiten**
Erstellen der Ausschreibungsunterlagen nach HVA B-StB
für die Aufschlussarbeiten
(weitere Details ergeben sich aus Kapitel D.3)
Menge: 1,000 Psch

**00.02.0004 Überwachung der Aufschlussarbeiten**
Umsetzung des Aufschlusskonzeptes und Erstellen der
Ausschreibungsunterlagen nach HVA B-StB
für die Aufschlussarbeiten (weitere Details ergeben
sich aus Kapitel D.4)
Menge: 5,000 d

**00.02.0005 Teil B: Geotechn. Entwurfsbericht DIN EN 1997 (EC 7)**
Teil B: Geotechnischer Entwurfsbericht nach DIN EN 1997
(EC 7) und Leistungsbeschreibung
Bauwerk: Schwarzbacher Brücke

Der Geotechnische Entwurfsbericht muss auf den
Geotechnischen Bericht (Teil A - Grundleistung) Bezug
nehmen.

Im Geotechnischen Entwurfsbericht sind Nachweise der
Grenzzustände der Tragfähigkeit (GZ1) und der
Gebrauchstauglichkeit (GZ2) für die Gründung der
Ingenieurbauwerke und Nachweise der Grenzzustände der
Tragfähigkeit (GZ1) und der Gebrauchstauglichkeit (GZ2)
für Erdbauwerke zu führen.

Die ggf. vom Tragwerksplaner im Rahmen der
Entwurfsplanung nach § 49 zu erbringenden
Grundleis-tungen (Nachweise zur Standsicherheit und
Gebrauchstauglichkeit) müssen im Geotechnischen
Ent-wurfsbericht durch eigenständige Ermittlung und
Nachweisführung bewertet werden.
Im Geotechnischen Entwurfsbericht müssen alle Vorgaben
zu erforderlichen Überwachungs- und Kon-trollmaßnahmen
wie z.B. Pfahlprobebelastungen, Baugrubenabnahmen, etc.
detailliert beschrieben werden.
(weitere Details ergeben sich aus Kapitel D.1)
Menge: 1,000 Psch

**00.02.0006 Teil B: Geotechn. Entwurfsbericht DIN EN 1997 (EC 7)**
Teil B: Geotechnischer Entwurfsbericht nach DIN EN 1997
(EC 7) und Leistungsbeschreibung
Bauwerk: Wangenheimsteg

Der Geotechnische Entwurfsbericht muss auf den
Geotechnischen Bericht (Teil A - Grundleistung) Bezug
nehmen.

Im Geotechnischen Entwurfsbericht sind Nachweise der
Grenzzustände der Tragfähigkeit (GZ1) und der
Gebrauchstauglichkeit (GZ2) für die Gründung der
Ingenieurbauwerke und Nachweise der Grenzzustände der
Tragfähigkeit (GZ1) und der Gebrauchstauglichkeit (GZ2)
für Erdbauwerke zu führen.

Die ggf. vom Tragwerksplaner im Rahmen der
Entwurfsplanung nach § 49 zu erbringenden
Grundleis-tungen (Nachweise zur Standsicherheit und
Gebrauchstauglichkeit) müssen im Geotechnischen
Ent-wurfsbericht durch eigenständige Ermittlung und
Nachweisführung bewertet werden.
Im Geotechnischen Entwurfsbericht müssen alle Vorgaben
zu erforderlichen Überwachungs- und Kon-trollmaßnahmen
wie z.B. Pfahlprobebelastungen, Baugrubenabnahmen, etc.
detailliert beschrieben werden.
(weitere Details ergeben sich aus Kapitel D.1)
Menge: 1,000 Psch

**00.02.0007 Umweltrelevante Untersuchungen**
Veranlassen und Dokumentieren von umweltrelevanten
Untersuchungen:
Aufstellen eines Programms für Untersuchungen
hinsichtlich umweltrelevanter Inhaltsstoffe von
Abtragsmaterialien, Abstimmung mit dem AG und
Zusammenfassung der Ergebnisse.
(weitere Details ergeben sich aus Kapitel D.6)
Menge: 1,000 Psch

*Hinweis*
OZ 01.02.0008 bis 01.02.0010
Aufwand geschätzt, Abrechnung nach tatsächlichen
Aufwand

**00.02.0008 Projektleiter**
Projektleiter

Mitwirkung und Beratung bei geotechnischen
Fragestellungen in der Planungs- und Ausführungsphase
des Objekts, sowie Teilnahme an Besprechungs- und
Ortsterminen und
sonstige Tätigkeiten (nach Freigabe des AG), die nicht
über die vorausgehenden Positionen abgedeckt sind
Menge: 40,000 h

**00.02.0009 Projektbearbeiter**
Projektbearbeiter

Mitwirkung und Beratung bei geotechnischen
Fragestellungen in der Planungs- und Ausführungsphase
des Objekts, sowie Teilnahme an Besprechungs- und
Ortsterminen und
sonstige Tätigkeiten (nach Freigabe des AG), die nicht
über die vorausgehenden Positionen abgedeckt sind
Menge: 80,000 h

**00.02.0010 PKW-Kosten inkl.Verbrauchskosten**
PKW-Kosten inkl.Verbrauchskosten

Mitwirkung und Beratung bei geotechnischen
Fragestellungen in der Planungs- und Ausführungsphase
des Objekts, sowie Teilnahme an Besprechungs- und
Ortsterminen und
sonstige Tätigkeiten (nach Freigabe des AG), die nicht
über die vorausgehenden Positionen abgedeckt sind
Menge: 1500,000 km

#### Unterabschnitt 00.03 C.2 Optionale besond. Ingenieurleistungen

**00.03.0001 Optional: Beratung Probebelastung**
Optional:
Beratung zu Probebelastungen
Aufstellen des Versuchsdesigns und der
Versuchsdurchführung sowie Aus- und Bewertung der
Ergebnisse.
(Die Vergütung der fachtechnische Betreuung während der
Probebelastungsherstellung und der probelastung selbst
erfolgt nach Aufwand über die OZ 01.02.0008 bis
01.02.0010
Menge: 1,000 Psch

#### Unterabschnitt 00.04 C.3 Besondere sonstige Leistungen

*Hinweis*
OZ 01.04.0001. bis 01.04.0013
C.3.1 Bodenmechanische Laborleistungen, optional
Aufwand geschätzt, Abrechnung nach Tatsächlichem
Aufwand
(weitere Details ergeben sich aus Kapitel D.5)

**00.04.0001 Bestimmung der Korngrößenverteilung**
Bestimmung der Korngrößenverteilung durch Siebung nach
nassem Abtrennen der Feinanteile nach DIN EN ISO
17892-4
Menge: 16,000 St

**00.04.0002 Bestimmung der Korngrößenverteilung**
Bestimmung der Korngrößenverteilung durch Sedimentation
nach DIN EN ISO 17892-4
Menge: 4,000 St

**00.04.0003 Bestimmung der Korngrößenverteilung**
Bestimmung der Korngrößenverteilung durch Siebung und
Sedimentation nach DIN EN ISO 17892-4
Menge: 12,000 St

**00.04.0004 Bestimmung des Wassergehaltes**
Bestimmung des Wassergehaltes durch Ofentrocknung nach
DIN EN ISO 17892-1, mindestens 2 Teilprüfungen
Menge: 12,000 St

**00.04.0005 Bestimmung des Glühverlustes**
Bestimmung des Glühverlustes durch Ofentrocknung nach
DIN EN 17685-1, mindestens 2 Teilprüfungen
Menge: 6,000 St

**00.04.0006 Bestimmung der Dichte**
Bestimmung der Dichte (Wichte) nach DIN EN ISO 17892-1
Menge: 8,000 St

**00.04.0007 Kalkgehaltbestimmung, DIN 18129**
Bestimmung des Kalkgehalts nach DIN 18129
Menge: 4,000 St

**00.04.0008 Bestimmung Fließ- und Ausrollgrenze**
Bestimmung der Zustandsgrenzen: Fließ und Ausrollrenze
nach DIN EN ISO 17892-12
Menge: 4,000 St

**00.04.0009 ungestört entnommenen Bodenprobe**
Auspressen, Bestimmen und Beurteilen einer ungestört
entnommenen Bodenprobe einschließlich überschlägiger
Bestimmung der undränierten Scherfestigkeit mit dem
Taschenpenetrometer
Menge: 13,000 St

**00.04.0010 Bestimmung Wasserdurchlässigkeit**
Bestimmung der Wasserdurchlässigkeit nach DIN EN ISO
17892-11
Menge: 2,000 St

**00.04.0011 Einaxiale Druckfestigkeit**
Bestimmung der einaxialen Druckfestigkeit nach DIN EN
ISO 17892-7
Menge: 2,000 St

**00.04.0012 Laborflügelsondierung DIN 4094-4**
Laborflügelsondierung in Anlehnung an DIN 4094-4
Menge: 2,000 St

**00.04.0013 Ödometerversuch, DIN EN ISO 17892-5**
Ödometerversuch (Kompressionsversuch) mit bis zu 5
Laststufen nach DIN EN ISO 17892-5 einschließlich
Erfassung und Dokumentation der zeitlichen Setzungen
und Ermittlung der Kennwerte Steifemodul und
Konsolidationsbeiwert
Menge: 4,000 St

*Hinweis*
OZ 01.04.0014. bis 01.04.0021
C.3.2 Chemische Laborleistungen
Aufwand geschätzt, Abrechnung nach tatsächlichem
Aufwand
(weitere Details und der Analyseumfang ergeben sich aus
Kapitel D.6)

**00.04.0014 Grundwasser Betonaggressivität**
Grundwasser: Bestimmung der Betonaggressivität nach DIN
4030-2
Menge: 1,000 St

**00.04.0015 Grundwasser Stahlaggressivität**
Grundwasser: Bestimmung der Stahlaggressivität nach DIN
50929
Menge: 1,000 St

**00.04.0016 Probenahme Bodenmaterial**
Probenahme Bodenmaterial für die chemische Analytik aus
den geotechnischen Baugrunderkundungen. Horizontweise
(max. 1m mächtig) beproben. Entnommenes Material in
luftdicht,
verschließbaren Behältern abfüllen und Behälter
beschriften .
Dokumentation durch Probenahmeprotokoll.
Menge: 32,000 St

**00.04.0017 Mischproben**
Mischproben, inkl. Rückstellung der Misch- und
Einzelproben für mind. 3 Monate, aus max. 10
Einzelproben auf der Grundlage des
Untersuchungskonzeptes für die chemische Analytik
erstellen (siehe LB).
Inkl. luftdicht, verschließbare Verpackung sowie
Transport der Proben zum chemischen Labor.
Menge: 8,000 St

**00.04.0018 Untersuchungsumfang BBodSchV**
Untersuchungsumfang Bundes-Bodenschutz- und
Altlastenverordnung (BBodSchV)
Menge: 2,000 St

**00.04.0019 Untersuchungsumfang Deponieverord.**
Untersuchungsumfang Deponieverordnung (ergänzend zur
EBV/LAGA M20)
Menge: 2,000 St

**00.04.0020 Mindestuntersuchungsumfang RC**
Mindestuntersuchungsumfang RC -
Ersatzbaustoffverordnung (EBV)
Menge: 2,000 St

**00.04.0021 Mindestuntersuchungsumfang Bodenm.**
Mindestuntersuchungsumfang Bodenmaterial -
Ersatzbaustoffverordnung (EBV)
Menge: 6,000 St

*Hinweis*
OZ 00.04.22. bis 00.04.35.
C.3.3 Chemische Laborleistungen
Durchführung nur bei Verdacht
Aufwand geschätzt, Abrechnung nach tatsächlichem
Aufwand
(weitere Details und der Analyseumfang ergeben sich aus
Kapitel D.6)

**00.04.0022 Zusatzparameter Tributylzinn-Kation (nur bei Verdacht)**
Zusatzparameter Tributylzinn-Kation (nur bei Verdacht)
Bestimmung des Parameters Tributylzinn-Kation im
Feststoff
Menge: 1,000 St

**00.04.0023 Zusatzparameter Antimon (nur bei Verdacht)**
Zusatzparameter Antimon (nur bei Verdacht)
Bestimmung des Parameters Antimon im Eluat
Menge: 1,000 St

**00.04.0024 Zusatzparameter Molybdän (nur bei Verdacht)**
Zusatzparameter Molybdän (nur bei Verdacht)
Bestimmung des Parameters Molybdän im Eluat
Menge: 1,000 St

**00.04.0025 Zusatzparameter Vanadium (nur bei Verdacht)**
Zusatzparameter Vanadium (nur bei Verdacht)
Bestimmung des Parameters Vanadium im Eluat
Menge: 1,000 St

**00.04.0026 Zusatzparameter MKW (nur bei Verdacht)**
Zusatzparameter MKW (nur bei Verdacht)
Bestimmung des Parameters MKW im Eluat
Menge: 1,000 St

**00.04.0027 Zusatzparameter Phenole (nur bei Verdacht)**
Zusatzparameter Phenole (nur bei Verdacht)
Bestimmung des Parameters Phenole im Eluat
Menge: 1,000 St

**00.04.0028 Ergänzende Parameter Bundes-Bodenschutz- und Altlastenverordnung**
Ergänzende Parameter Bundes-Bodenschutz- und
Altlastenverordnung (BBodSchV)
Menge: 1,000 St

**00.04.0029 Zusatzparameter Glühverlust gemäß DepV**
Zusatzparameter Glühverlust gemäß Deponieverordnung
(ergänzend)
Menge: 1,000 St

**00.04.0030 Zusatzparameter AT4 gemäß DepV**
Zusatzparameter AT4 gemäß Deponieverordnung (ergänzend)
Bestimmung AT4
Menge: 1,000 St

**00.04.0031 Zusatzparameter GB21 gemäß DepV**
Zusatzparameter GB21 gemäß Deponieverordnung
(ergänzend)
Bestimmung GB21
Menge: 1,000 St

**00.04.0032 Zusatzparameter H0 gemäß DepV**
Zusatzparameter H0 gemäß Deponieverordnung (ergänzend)
Bestimmung Brennwert (H0)
Menge: 1,000 St

**00.04.0033 Zusatzparameter PCDD/PCDF (Teq) gem. DepV**
Zusatzparameter PCDD/PCDF (Teq) gemäß Deponieverordnung
(ergänzend)
Menge: 1,000 St

**00.04.0034 Zusatzparameter Säureneutral. gem. DepV**
Zusatzparameter Säureneutralisationskapazität gemäß
Deponieverordnung (ergänzend)
Menge: 1,000 St

**00.04.0035 Zusatzparameter Antimon - C0-Wert gem. DepV**
Zusatzparameter Antimon - C0-Wert gemäß
Deponieverordnung (ergänzend)
Bestimmung Antimon - C0-Wert
Menge: 1,000 St

USt %: 19,00
